# Erweiterung Wolfhelmschule Pulheim
Angebotsaufforderung (GAEB 90, DA83)
DV-Nummer: 2023-125
Währung: EUR

## Förderanlage
Datum: 19.05.25

*Hinweis*
Allgemeine Vertragsbedingungen

Es gilt die VOB in der zum Zeitpunkt der
Beauftragung gültigen Fassung

*Hinweis*
Technische Vertragsbedingungen

Es wird darauf hingewiesen, dass für die Ausführung
der Baumaßnahme die allgemein anerkannten
Regeln der Technik als Mindestanforderungen
einzuhalten sind. Ausnahmen hiervon gelten, wenn die
nachstehenden Detailbeschreibungen über diese
Anforderungen hinausgehen oder aufgrund
spezifischer Gegebenheiten dahinter zurück bleiben.

Ferner sind folgende Vorschriften in der jeweils
aktuell gültigen Fassung zu beachten:

VDE-Vorschriften
DIN-Normen
UVV-Richtlinien
DIN 4102
Behindertengerecht nach EN81-70

Auflagen der weisungsberechtigten Behörden, wie
Feuerwehr, Gewerbeaufsicht und Bauaufsicht

Ausführung

Die Ausführungsarbeiten hat ein unbedingt
zuverlässiger, in der Praxis erfahrener und
entsprechend
qualifizierter Fachmann zu leiten und ständig zu
überwachen. Er ist Fachbauleiter im Sinne der
Landesabauordnung des jeweiligen Bundeslandes. Der
Fachbauleiter ist zu benennen.

Auszubildende und Hilfskräfte dürfen ohne Aufsicht
durch einen erfahrenen Monteur nicht auf der
Baustelle beschäftigt werden. Der erfahrene Monteur
ist auf Verlangen zu benennen und die
Qualifikation ist auf verlangen durch Vorlage des
Gesellen- oder Facharbeiterbriefes für einen
elektrotechnischen Beruf nachzuweisen.

Die ausführende Firma hat sich vor Beginn der
Montagearbeiten zu informieren, ob Änderungen
gegenüber der Projektierung durch bauliche Umstände
notwendig geworden sind. Die Bauleitung ist
bei Leistungsänderungen rechtzeitig schriftlich zu
informieren.

Änderungen, die sich bis zur Abnahme ergeben, sind in
jedem Fall mit der Bauleitung abzusprechen
und in Revisionspläne einzutragen.

Maßangaben in der Leistungsbeschreibung sind als ca.
Angaben zu verstehen.

Montage- und Wekstattzeichnungen:
Der AN hat vor Beginn der Montage die Montage- und
Werkstattzeichnungen gem. VOB / C DIN
18384 zu fertigen. Die Freigabe der Unterlagen erfolgt
durch den Fachingenieur.

Besondere Vertragsbedingungen Kalkulation

Vollständigkeit der angebotenen Leistungen
Die Vertragsleistung umfasst alle Leistungen und
Lieferungen, die erforderlich sind, um die
Werkleistung funktionsfähig herzustellen. Etwaige
Unvollständigkeiten, Unklarheiten und
Widersprüche sind dahin aufzulösen, dass eine den
übrigen Vorschriften der hier gegenständlichen
Ausschreibungs- und Vertragsunterlagen entsprechende
funktionsfähige Leistung geschuldet wird.

Die Einheitspreise enthalten folgende Leistungen:
Die komplette Lieferung der Materialien frei
Verwendungsstelle.
Die betriebsfertige Montage einschließlich allen
Klein-, Isolier- und Befestigungsmateriales, der
Verdrahtung der Klemmen, Beschriftung und sämtlicher
Nebenleistungen, die zu einer
betriebsfertigen Anlage notwendig sind.
Die Transportkosten, einschließlich Rücklieferung und
Entsorgung.
Einweisungen und Inbetriebnahmen aller erstellten
Anlagen.

Kalkulationsnachweis

Für die Ausführung der Arbeiten sind die im
Leistungsverzeichnis aufgeführten Materialien
vorzugsweise zu verwenden.

Sollten abweichende Materialien benötigt werden, ist
dies vor der Verwendung unter Angabe des
neuen Einheitspreises anzukündigen.

Der AN erhält für diese Leisungen eine neue
Positonsnummer, ohne diese ist die Leistung nicht
abrechenbar.

Der AG kann einen Kalkulationsnachweis verlangen,
hierzu ist der Einkaufspreis und die kalkulierte
Montagezeit anzugeben.

### Titel 01 Aufzuganlage mit 4 Haltestellen

**01.1 Aufzuganlage mit 4 Haltestellen**
Aufzuganlage mit 4 Haltestellen
mit 4 Haltestellen und Ladestellen
Förderhöhe 5200 mm
Kabinenbreite 1100 mm
Kabinentiefe 1400 mm
Kabinenhöhe 2200 mm
2 Kabinentüren
4 Schachttüren
Türbreite 900 mm
Türhöhe 2200 mm
Antrieb getriebeloser Seilantrieb
Tragfähigkeit 630kg
Bauseitige Leistung Schachtausführung aus Beton,
Abmessungen: 1650 x 1940 x 2600 mm B x T x H je Etage
Schachtgrube 550 mm

Antrieb
Energiesparender, getriebeloser Seilantrieb
Lastabtragung über die Führungsschienen in die
Schachgrube
Temperaturfühler als Kaltleiter in jeder Phasenwicklung
Auslösung mit geringer Zeitverzögerung
Motorwelle mit aufgesetzter Treibscheibe
Zweikreisbremse mit Haftmagnet und
Bremskontrollschalter
Antrieb ist im Schachtkopf auf einem Maschonenträger
montiert
Kunststoffummantelte wartungsfreie Stahlseile,
Seilbefestigung mittels Schlösser, Ringschrauben und
Auhängefedern
Geschwindigkeit 1.0 m/sec.
Leistung 2,5 KW
Nennstrom 14 A
Anlaufstrom max. 2,5-facher Nennstrom
Auhängung 2:1
Anhaltegenauigkeit 3mm

Schacht
Führungsschienen als kopletter Schienensatz nach
technischer Auslegung gemäß EN81, Schienenstöße für
ruckelfreie Fahrt, Führungsschuhe mit geräuschdämmender
Einlage
Führungsschienen wird als Dübelmontage im Schacht
befestigt. Detailzeichung für Ankerschiene ist zu
erstellen
Die Montage erfolgt gerüstlos
Gegengewicht mit stabiler, windungsssteifer
Rahmenkonstruktion, inkl. Beton-oder Stahlenlager und
Fahrbahnverkleidung, Ausgleichmöglichkeit für
Seillängung
Gegengewicht mit Gleitführung
Schachtbeleuchtung mit LED-Lichtband
Abstiegsvorrichtung für Grube in Türschürze
Kontaktüberwachte Aufsetzeinreichtungen in der
Schachtgrube/Schachtkopf
Geschwindigkeitsbegrenzer in typengeprüfter Bauart mit
Abschalter für Steuerstrom und Einrichtung zur
Fernauslösung mittels Taster im Schaltschrank
Energiespeichernde Aufsetzpuffer aus geschäumten
Kunststoff

Kabinenausstattung
Abmessung 1100 x 1400 x 2200mm B x T x H
Kabine in Abkantbauweise mit Haarfugen zwischen den
Wandpaneelen, windungssteifer Stahltragrahmen, Nicht
brennbare Antidröhnbeschichtung, geeingnet für den
einbau
in feuerbeständige Schächte nach DIN 4102
Wände in Edelstahl, Kabinentürportal Edelstahl K240
Kabinendachgeländer, verzinkt, teilweise klappbar,
elektrische Sicherheitseinrichtung nach neuester
Vorschrift
Kabinendecke für Servicemonteure begehbar, blendfreie
indirekte LED-Beleuchtung
Decke in Seidenmattlackierung RAL 9003 Signalweiß
Bodenbelag wird bauseits verlegt, Bodenaufbau für
bauseitigen Belag 8mm
Spiegel an einer Seitenwand, Glas mit
Splitterschutzfolie,
halbhoch, aufgesetzt, Kantenschutz Edelstahl
Feinschliff,
Spiegelkanten geschliffen und poliert
Handlauf aus Edelstahl Feinschliff an einer Seitenwand,
Behindertengerecht nach DIN EN 81-70, kabinentief, Ø
min.
37mm, Handlaufhalter Edelstahl, Vollmaterial,
Handlaufendstücke Edelstahl verschweißt
Sockelleiste aus Edelstahl Feinschliff
Fahrkorb mit Gleitführung

Kabinentüren
Abmessung 900 x 2100mm B x H
Teleskop-Schiebetüre, zweiteilig, einseitig öffnend
Edelstahl K240
Schwellen aus rutschfestem Aluminium
gleichstromgeregelter Türantrieb mit einstellbaren
Türöffnungs-, Türoffen- und Türschließzeiten,
Spielfreie
Verbindung zwischen Fahrkorb und Schachttür. max.
Schließkraft 150 N.
Zugangsüberwachung lichtgitter über der gesamten
Türhöhe

Schachttüren
Abmessung 900 x 2100 mm B x H
Teleskop-Schiebetür, zweiteilig, einseitg öffnend,
Funktion
zeitgleich zur Kabinentür, Rahmen mit
Knopfkastenausschnitt
Schachtüren zugelassen für feuerbeständige Schächte
nach
EN 81-58 und DIN 4102
Edelstahl K240
Schwellen aus rutschfestem Aluminium

Steuerung
Einknopf-Sammelsteuerung in Bustechnologie
Alle Innen- und Außenbedienungen werden gespeichert
Abschaltung von Kabinenlicht und Anzeigen bei
Stillstand,
bei Rufeingabe schalten sich die Baugruppen automatisch
ein
Batteriegepufferte, lastabhängige Befreiungenin die
nächste
Haltestelle
Stockwerks-/ Etagenansage in der Kabine in Deutsch
Verbotszeichen "Aufzug im Brandfall nicht benutzen"
nach
DIN81-73 an 4 Ladestellen
Brandfallgravur als Text in Deutsch an 4 Ladenstellen
Notfalltaster in der Schachtgrube und auf dem
Kabinendach
Flachbandhängekabel in erforderlicher Länge und Anzahl
die Steuerung ist in den Aufzugschacht integriert
das Servicemodul wird in der Türzarge frei zugänglich
an der
obersten Haltestell vorgesehen
das Servicepaneel ist in der Türzarge an einer
beliebigen
Haltestelle vorzusehen

Innen-Bedientableau
Bedientableau Edelstahl Feinschliff,
behindertengerecht DIN
EN 81-70
Anzeigetableau in Edelstahl Feinschliff mit
hochauffläsenden
TFT-Display unbd Leuchtenrahmen Acryl Glas
Großflächentaster Edelstahl Feinschliff, visuelle
Rufquittung
in LED, akústische Rufquittung, erhabene Beschriftung,
Braile, behindertengerecht nach EN 81-70

Außen-Bedientableau
Bedientableau Edelstahl Feinschliff, unsichtbar
befestigt in
Türzarge
Großflächentaster Edelstahl Feinschliff, visuelle
Rufquittung
in LED, aktustische Rufquittung, erhabene Beschriftung,
Braile, behindertengerecht nach EN 81-70.
Außenbetriebsanzeiger an 4 Ladestellen
Anzeigetableau LED über den Schachttüren montiert,
Weiterfahranzeiger: 3D Pfeile Weiss ca. 50mm hoch in 4
Ladestellen
Etagenstandsanzeiger LED Segment Blau ca.50mm hoch in
4 Ladestellen
Schulsteuerung mittels Schlüsselschalter als
Profilhalbzylinder in zwei Stellungen abziehbar kann
zwischen Schlüsselbetrieb (Schulbetrieb) und
Drucktaster
(öffentlicher Betrieb) umgeschaltet werden. Der
Schlüsselumschalter ist am Tableau der Haltestelle EG
vorgesehen
Kommandogabe mittels Schlüsseltaster als
Profilzylinder in
einer Stellung abziehbar zusätzlich zum Drucktaster im
Tableau an Ladestelle 4 Stück
Kommandofreigabe der Ladestelle mittels
Schlüsselumschalter als Profilhalbzylinder in zwei
Stellungenabziehbar im Tableau 4 Stück

Notruf
Digitales Fernnotruf- und Diagnosesystem, zur
Notrufweiterleitung nach EN 81-28, an die ständig
besetzte
 Stelle, inkl. elektronischer Missbrauchserkennung
Die Kommunikation erfolgt über UMTS/GSM-Technologie
inkl. Schlüsseltresor als Einbau, für den schnellen
Zugriff auf
Haus- und Maschinenraumschlüssel
Schlüsseltresor- Rohrlänge ca. 130mm, Durchmesser ca.
38mm
Menge: 1,000 psch

**01.2 Teilnahme an der Sachverständigenabnahme, Erstabnahme**
Sachverständigenabnahme Aufzugsanlage
Teilnahme an der Sachverständigenabnahme, Erstabnahme

An der Sachverständigenabnahme nimmt der bauleitende
Monteur teil. Alle erforderlichen Unterlagen müssen zu
diesem
Termin vorliegen.

Ziel der Sachverständigenabnahme ist ein mängelfreies
Abnahmeprotokoll. Sollte zur Feststellung der
Mängelfreiheit
eine Nachbegehung des Sachverständigen erforderlich
sein,
trägt der AN die hierfür anfallenden Kosten.
Menge: 1,000 psch

*Hinweis*
Nachstehend beschriebene Wartungsarbeiten
werden separat beauftragt. Die Kosten werden beim
Bietervergleich gewertet.

**01.3 Einweisung des Nutzers**
Einweisung in alle gelieferten und eingebauten
Anlagen:

Die 1. Einweisung erfolgt nach der Abnahme
und ist nach ca. 3 Monaten zu wiederholen.
Die Einweisung hat an Hand der Revisionsunterlagen zu
erfolgen.
Menge: 1,000 psch

**01.4 Insgemeinkosten**
Für das Transportieren der Materialien und Werkzeuge
frei Baustelle Einrichten der Werkstatt, Montageanleitung und Überwachung, Rücktransport der Werkzeuge
und Reinigen der Baustelle vom Bauschutt,
verantwortliche Prüfung aller Ausführungsunterlagen,
Durchführung
der Genehmigungverfahren mit allen Behörden,
provisorische Inbetriebnahme von Teilbereichen der
gesamten
Anlage, Einweisung des Nutzers wird berechnet:
Menge: 1,000 psch

**01.5 Revisionsplanung in 2-facher Ausfertigung**
Revisionsplanung in 2-facher Ausfertigung

Zu Systemen, Anlagen, Komponenten, Betriebsmitteln
und Ersatzteilen ist eine technische Dokumentation
zu erstellen, die Inbetriebsetzung, den Betrieb
und die Instandhaltung der Anlage sicherstellt.

Die wesentlichen Festlegungen zur Dokumentation sind:
Durchgängige Kennzeichnung aller Anlagenteile
Zur Kennzeichnung vor Ort sind Während der Montage
geeignete Anhänger mit Anlagenkennzeichnung und
Klartext an den Komponenten anzubringen und
gleichlautende Listen für die Anlagenbeschilderung
zu erstellen Planerstellung erfolgt komplett mit CAD im
AutoCad LT Format. Die Dokumentation (Prüf-, Montage-
und
Inbetriebnahmedokumentation) ist baubegleitend zu
erstellen.

Konformitäts- und Herstellererklärungen sind
mit der Enddokumentation zu übergeben.
Die Dokumentation muß Hinweise für den
Betreiber enthalten, wie er bei Austausch von
Ersatzteilen oder Reperaturen vorzugehen hat,
damit die Konformität erhalten bleibt.

Dokumentation und Prüfung der Anlage nach DIN EN 81-21
bestehend aus Planunterlagen, Photodokumentation

Die Dokumentation ist zweifach als Hardcopy in
beschrifteten Ordnern  zu übergeben. Zusätzlich
ist die gesamte Dokumentation 1 x  auf USB zu
übergeben, Dateiformate Word, AutoCad, Excel und für
eingescante Dokumente JPG .
Die digitale Dokumentation entspricht in Aufbau und
Inhalt 1:1
der Hardcopy.
Menge: 1,000 psch

*Hinweis*
Stundenlohnarbeiten
Monteurstunden sind  abrechenbar nur für Leistungen,
für die
eine qualifizierte Fachkraft erforderliche ist.
Sie sind nicht abrechenbar für:
Stemmarbeiten, Leitungsverlegung, Demontagearbeiten,
Reinigungsarbeiten, Auf- und Umräumarbeiten,
für diese Arbeiten wird der Stundensatz Hilfsmonteur
angesetzt,
auch wenn ein Monteur die Arbeiten ausgeführt hat.

Vorhersehbare Stundenlohnarbeiten sind vorab
anzumelden.

Stundenzettel sind spätestens nach einer Woche
einzureichen,
sonst kann der AG die Vergütung verweigern.

**01.6 Monteurstunden, abrechenbar nur für Leistungen, für die**
Monteurstunden, abrechenbar nur für Leistungen, für
die eine
qualifizierte Fachkraft erforderliche ist.

Nicht abrechenbar für:
Stemmarbeiten, Leitungsverlegung, Demontagearbeiten,
Reinigungsarbeiten, Auf- und Umräumarbeiten,
für diese Arbeiten wird der Stundensatz Hilfsmonteur
angesetzt,
auch wenn ein Monteur die Arbeiten ausgeführt hat.

Einschl. aller Zuschläge
Menge: 15,000 h

**01.7 Instandhaltungsvertrag / Wartungsvertrag gemäß DIN 13015**
Instandhaltungsvertrag / Wartungsvertrag gemäß DIN
13015,
DIN 31051, Amev 2018, Inspektion & Wartung,
Instandsetzung
ggf. mit Verbesserung und Notrufentgegennahme

inkl. Notfall und Störungsdienst 24/7
inkl. koordinieren und verwalten der vorgeschriebenen
ZÜS-Hauptprüfung sowie begleiten und selbst durchführen
von Inspektionen

Servicereparatur und Reparaturpakete:
inkl. Kostendeckung bei Reparaturen, die für den
funktionierenden Betrieb der Anlage unerlässlich sind.

inkl. Fernüberwachung
inkl. Dokumentation der durchgeführten Arbeiten
inkl. An- und Abfahrt

Die Ausführungszeit ist während der Kernarbeitszeit
durchzuführen
Menge: 5,000 Jahr

USt %: 19,00
